# Dorfgemeinschaftshaus Rheinen
Angebotsaufforderung (GAEB DA XML 3.2, DA83)
Projekt: 2025-...
Währung: EUR
Erstellt mit: GXML Toolbox V3.3 R20220330, ORCA AVA 25.0.5 - Professional Edition 25.00.05, 04.05.2026

## Besondere Vertragsbedingungen
Angebot für die Maßnahme:

Dorfgemeinschaftshaus Rheinen
Dorfstraße 37 in 58640 Iserlohn

Kenn-Nr.:  032/26

Besondere Vertragsbedingungen

Es gelten die Allgemeinen Vertragsbedingungen für die Ausführung von Bauleistungen (VOB/B) in der z. Zt. geltenden Fassung.

1.Objekt-/Bauüberwachung sowie ggf. Sicherheitskoordination (Baustellenverordnung):

1.1 Die Objekt-/Bauüberwachung obliegt dem Auftraggeber.

Anordnungen Dritter dürfen nicht befolgt werden.

1.2 Die Sicherheitskoordination obliegt:
siehe Ansprechpartner

1.3 Der Auftragnehmer hat Bautagesberichte / ein Bautagebuch gem. Zif. 7 ZVB zu führen.

2. Dem Auftragnehmer werden unentgeltlich zur Benutzung überlassen:

2.1 Lager- und Arbeitsplätze:

_ sind auf dem Grundstück vorhanden

Etwa darüber hinaus erforderliche Lager- und Arbeitsplätze hat der Auftragnehmer zu beschaffen; die Kosten sind durch die Vertragspreise abgegolten.

2.2 Verkehrswege innerhalb des Baugeländes:

_sind auf dem Grundstück vorhanden

2.3 Wasseranschlüsse (Durchmesser/Leistung):

_sind bauseits vorhanden

2.4 Stromanschlüsse (Durchmesser/Leistung):

_sind bauseits vorhanden

2.5 Sonstige Anschlüsse (Art/Durchmesser/Leistung):

Kosten des Verbrauchs (zu den Nrn. 2.3 - 2.5):

Die vom Auftragnehmer zu erstattenden Kosten des Verbrauchs werden durch Messungen ermittelt, soweit nicht etwas anderes vereinbart ist.

Bei Arbeiten in belegten baulichen Anlagen hat sich der Auftragnehmer mit der hausver-waltenden Dienststelle in Verbindung zu setzen und deren Rechnung zu begleichen.

3. Ausführungsfristen:

3.1 Mit der Ausführung ist zu beginnen:
O unverzüglich nach Erteilung des Auftrages
  Einbau umgehend in Abstimmung mit der Bauleitung
X spätestens am letzten Werktag der KW 35 / 2026
O spätestens _____ Werktage nach Zugang des
  Auftragsschreibens
O innerhalb von 12 Werktagen nach Zugang der Aufforderung durch den Auftraggeber, die  Aufforderung wird Ihnen voraussichtlich bis zum _____________ zugehen
O an dem im Bauzeitenplan
  genannten Datum

3.2 Die Leistung ist abnahmereif fertig zu stellen:

O am _________
O innerhalb von _xx_ Werktagen nach dem vereinbarten Beginn der Ausführung.
X spätestens am letzten Werktag der KW 40 / 2026
O an dem im Bauzeitenplan genannten Datum

3.3 Folgende Einzelfristen sind Vertragsfristen:

O vorstehende Frist für den Ausführungsbeginn
O vorstehende Frist für das Ausführungsende
O die im Bauzeitenplan als Vertragsfristen vereinbarten Einzelfristen

3.4 Der Auftraggeber behält sich vor, im Auftragsschreiben den Beginn und das Ende der Ausführungsfrist und etwaiger Einzelfristen datumsmäßig festzulegen.

Ändern sich während der Vertragsdurchführung die Vertragsfristen durch
Vereinbarung oder gem. § 6 Abs. 2 VOB/B, treten diese an die Stelle der
ursprünglich vereinbarten Fristen.

4. Vertragsstrafen

Der Auftragnehmer hat als Vertragsstrafe für jeden Werktag des Verzuges zu zahlen:

4.1 bei Überschreitung der Fertigstellungsfrist

O Betrag (€)
O vom Hundert des Endbetrages der Nettoauftragssumme

4.2 bei Überschreitung von Einzelfristen

Die Bezugsgröße zur Berechnung der Vertragsstrafe bei der Überschreitung von als Vertragsfrist vereinbarten Einzelfristen ist der Teil der Auftragssumme, der den bis zu diesem Zeitpunkt vertraglich zu erbringenden Leistungen entspricht. Verwirkte Vertragsstrafen für den Verzug wegen Nichteinhaltung als Vertragsfrist vereinbarter Einzelfristen werden auf eine durch den Verzug wegen Nichteinhaltung der Frist für die Vollendung der Leistung verwirkte Vertragsstrafe angerechnet.

4.3 Die Vertragsstrafe wird auf insgesamt _______ v. H. der Auftragssumme begrenzt.

5. Rechnungen

5.1 Alle Rechnungen sind bei dem Auftraggeber 2 fach einzureichen.

5.2 Die notwendigen Rechnungsunterlagen (z. B. Mengenberechnungen,
Abrechnungs-zeichnungen, Handskizzen) sind einfach / 1 einzureichen.

6. Zahlung

Die Frist für die Schlusszahlung gem. § 16 Abs. 3 Nr. 1 VOB/B und den Eintritt des
Verzuges gem. § 16 Abs. 5 Nr. 3 VOB/B wird verlängert auf _____________ Tage.

7. Sicherheitsleistungen

7.1 Stellung der Sicherheit

Sicherheit für die Vertragserfüllung ist in Höhe von _______ v. H. der Auftragssumme zu leisten, sofern die Auftragssumme mindestens 250.000 Euro ohne Umsatzsteuer beträgt.

Die für Mängelansprüche zu leistende Sicherheit beträgt _______ v.H. der Auftragssumme einschließlich erteilter Nachträge.

Für die Vertragserfüllung und Mängelansprüche kann Sicherheit wahlweise durch Einbehalt oder Hinterlegung von Geld oder durch Bürgschaft geleistet werden.

Der Auftragnehmer kann die einmal von ihm gewählte Sicherheit durch eine andere der vorgenannten ersetzen.

Für vereinbarte Abschlagszahlungen (§ 16 Abs. 1 Nr. 1 S. 3) und für vereinbarte Vorauszahlungen ist Sicherheit durch Bürgschaft zu leisten.

Stellt der Auftragnehmer die Sicherheit für die Vertragserfüllung binnen 18 Werktagen nach Vertragsabschluss (Zugang des Auftragsschreibens) weder durch Hinterlegung noch durch Vorlage einer Bürgschaft, so ist der Auftraggeber berechtigt, Abschlagszahlungen einzubehalten, bis der Sicherheitsbetrag erreicht ist.

Die Sicherheit für Vertragserfüllung ist nach Abnahme Zug um Zug gegen eine Sicherheit für Mängelansprüche auszutauschen. Bestehen zu diesem Zeitpunkt noch Vertragserfüllungsansprüche, ist dafür eine gesonderte Sicherheit zu stellen; bei Verwendung einer Bürgschaft in einer gesonderten Urkunde.

Der Rückgabezeitpunkt richtet sich nach dem Ablauf der Gewährleistungsfrist, die im Abnahmeprotokoll festgehalten wird.

7.2 Sicherheit durch Bürgschaft

Wird Sicherheit durch Bürgschaft geleistet, ist für
- - die Vertragserfüllung das Formblatt 511,
- die Mängelansprüche das Formblatt 512 und
- für vereinbarte Vorauszahlungen und Abschlagszahlungen das Formblatt 513
zu verwenden.

8. Abnahme

Die Leistung wird förmlich abgenommen.

9. Verjährungsfrist für Mängelansprüche

Abweichend von den Empfehlungen der VOB wird eine Verjährungsfrist für sämtliche Mängelansprüche von _____ Jahren vereinbart.

10. Form und Inhalt der Angebote

Das Angebot ist in allen seinen Bestandteilen in deutscher Sprache abzufassen.

Für das Angebot sind die vom AG übersandten Vordrucke zu verwenden; das Angebot ist an der dafür vorgesehenen Stelle zu unterschreiben. Fehlt die Unterschrift, muss das Angebot für ungültig erklärt werden. Die Verwendung selbstgefertigter Vervielfältigungen, Abschriften und Kurzfassungen ist - ausgenommen beim LV, wenn der Bieter das vom AG verfasste LV als allein verbindlich anerkennt, - unzulässig. Das Angebot muss vollständig sein. Es muss die Preise und die in den Verdingungsunterlagen geforderten Erklärungen und Angaben enthalten. Änderungen des Bieters an seinen Eintragungen müssen zweifelsfrei sein. Änderungen an den Verdingungsunterlagen sind unzulässig.

Ein Bieter der in seinem Angebot die von ihm tatsächlich für einzelne Leistungspositionen geforderten Einheitspreise auf verschiedene Einheitspreis anderer Leistungspositionen verteilt, benennt nicht die von ihm geforderten Preise im Sinne von § 13 Abs. 1 Nr. 1 Zif. 3 VOB/A. Deshalb werden Angebote, bei denen der Bieter die Einheitspreise einzelner Leistungspositionen in "Mischkalkulationen" auf andere Leistungspositionen umlegt, von der Wertung ausgeschlossen.

11. Technische Spezifikationen

Soweit im Leistungsverzeichnis auf Technische Spezifikationen (z.B. nationale Normen, mit denen europäische Normen umgesetzt werden, europäische technische Bewertungen, gemeinsame technische Spezifikationen, internationale Normen) Bezug genommen wird, werden auch ohne den ausdrücklichen Zusatz:"oder gleichwertig", immer gleichwertige Technische Spezifikationen in Bezug genommen.

12. Werbung

Werbung auf der Baustelle ist nur nach vorheriger Zustimmung des Auftraggebers zulässig.

## Allgemeine Vorbemerkungen
Bei dem Bauvorhaben handelt es sich um einen eingeschossigen Neubau eines Dorfgemeinschaftshauses in Rheinen, der an der selben Stelle wie das ehemalige Dorfgemeinschaftshaus hergesteltlt werden soll. Das Gebäude wird massiv errichtet.

Die Reihenfolge der einzelnen Arbeiten hat nach Rücksprache mit der Bauleitung zu erfolgen. Unterbrechungen durch Abhängigkeiten zu anderen Gewerken werden nicht zusätzlich vergütet.

Der benötigte Flächenanteil für Material- und Werkzeuglagerung sowie für Umkleide und Pausenräume sind vor Beginn der Arbeiten vom AN mitzuteilen und sind von der Bauleitung zu genehmigen. Alle anfallenden Schuttmassen sind spätestens wöchentlich (freitags) von der Baustelle zu entfernen. Bei Nichteinhaltung der Termine wird die Schuttbeseitigung auf Kosten des Auftragnehmers veranlasst.

Vor Beginn der Arbeiten ist örtlich die Übereinstimmung mit den Ausführungszeichnungen zu überprüfen. Unstimmigkeiten sind unmittelbar schriftlich dem Architekten oder der örtlichen Bauleitung mitzuteilen.

Grundlage für alle Arbeiten sind:
- Die VOB, Teil "B" und Teil "C"
- Die zurzeit gültigen DIN-Vorschriften
- Die Vorschriften der Baugenehmigungsbehörde
- Die Vorschriften der Bauberufsgenossenschaften
- Die Allgemeinen Vorbemerkungen
- Die Technischen Vorbemerkungen

Die UVV sind in der neusten Fassung gültig und zu beachten.

Bei allen Positionen handelt es sich grundsätzlich um Arbeiten einschl. Lieferung und Montage, auch wenn dieses nicht ausdrücklich erwähnt ist. Sämtliche Leistungen gelten an jedem Ort und in jeder Etage des Gebäudes. Die einzelnen Positionen sind entsprechend zu kalkulieren.

Der Bieter kann zur Erstellung eines Angebotes die Ausführungszeichnungen in dem Büro des Architekten einsehen. Alle baulichen Besonderheiten, wie schiefe oder gebogene Wände, schiefe Winkel usw., sind in die Einheitspreise mit einzukalkulieren und werden nicht gesondert vergütet.

Das Bauvorhaben wurde im September 2025 begonnen. Die gesamte Bauzeit beträgt ca.12 Monate.

In die angegebenen Einheitspreise, die sich aus Lohn und Material zusammensetzen, sind die bis zu diesem Zeitpunkt möglichen Lohn- und Materialpreiserhöhungen mit einzukalkulieren. Eine nachträgliche Vergütung für etwa gestiegene Herstellungskosten erfolgt nicht.

Alle Einheitspreise sind getrennt nach Lohn und Material aufzugliedern.

Bis zur Schlussabnahme durch den Bauherrn hat jeder Unternehmer seine Arbeiten dauerhaft zu schützen und zu sichern. Beschädigungen, auch durch Handwerker anderer Gewerke, sind ohne zusätzliche Vergütung zu beseitigen.

Eine Bauwesenversicherung wird vom Auftraggeber für das gesamte Bauvorhaben abgeschlossen. Hierfür wird eine Kosten- und Prämienumlage von 0,3% der Schlussabrechnungssumme bei der Schlussabrechnung einbehalten. Die Versicherungsbedingungen können beim Bauherren eingesehen werden.

Der Aufragnehmer für Maurer- und Betonarbeiten ist bis zur Fertigstellung zur Unterhaltung und Reinigung der Baustraße verpflichtet.

Die Baustelle ist zügig zu räumen. Vom Auftraggeber zur Verfügung gestellte Lagerplätze, Arbeitsplätze und Zufahrtswege sind bei der Räumung im früheren Zustand zurückzugeben. Baustraßen und Kranbahnen dürfen nur nach Angabe des Architekten/Bauleiters beseitigt und geräumt werden.

## Ansprechpartner
Ansprechpartner:

Projektleitung und örtliche Bauleitung:

  Kommunales Immobilien Management ( K I M )
  Norman Göbel
  Stadthaus Bömberg
  U 121
  Bömbergring 37
  58636 Iserlohn

  Tel.: 02371-217-2699
  Fax: 02371-217-1549
  E-Mail: norman.goebel@iserlohn.de

  Kommunales Immobilien Management ( K I M )
  Anja Werner
  Stadthaus Bömberg
  U 126
  Bömbergring 37
  58636 Iserlohn

  Tel.: 02371-217-2682
  Fax: 02371-217-1549
  E-Mail: anja.werner@iserlohn.de

Ausführungsplanung und örtliche Bauleitung

  FREIRAUMKONZEPT
  Architekt ǀ Landschaftsarchitekt
  Blanik + Schiewer PartGmbB
  Dipl.-Ing. (FH) Julia Schiewer
  Amtmann-Ibing-Straße 6
  44805 Bochum

  Tel.: 0234-61017492
  E-Mail:  schiewer@freiraum-konzept.com

Tragwerksplanung

  HENNIG Ingenieure GmbH
  Konstantin Hansch, M.Sc.
  Romanusstraße 32
  45894 Gelsenkirchen

  Tel.: 0209-318 00-2113
  Email: kha@hennig-ing.de

Baugrunduntersuchung:

  Consulting Büro Frieg GmbH
  Dipl.-Ing. David Frieg
  Hasenwinkler Straße 147
  44879 Bochum

  Tel.: 0234-546101 10
  Email: d.frieg@cbfr.de

HSL: Planung

  Kommunales Immobilien Management ( K I M )
  André Dietrich
  Stadthaus Bömberg
  U 103b
  Bömbergring 37
  58636 Iserlohn

  Tel.: 02371-217-2666
  Fax: 02371-217-1549
  E-mail: andre.dietrich@iserlohn.de

Elektro: Planung

  Kommunales Immobilien Management ( K I M )
  Volker Giebel
  Stadthaus Bömberg
  U 107
  Bömbergring 37
  58636 Iserlohn

  Tel.: 02371-217-2654
  Fax: 02371-217-1549
  E-mail: volker.giebel@iserlohn.de

## Allgemeine Hinweise zur Baumaßnahme
Allgemeine Hinweise zur Baumaßnahme

Bauherr: Stadt Iserlohn
  Schillerplatz 7
  58636 Iserlohn

Adresse der Baustelle :

  Dorfgemeinschaftshaus Rheinen
  Dorfstraße 37
  58640 Iserlohn

Grundstück:
Das Grundstück befindet sich im nördlichen Bereich von Iserlohn, am Rande eines Wohngebiets, im Stadtteil Rheinen (Gemarkung Hennen). Südlich wird das Grundstück durch einen großzügigen Spielplatz mit Sportflächen begrenzt. In nördliche und östliche Richtung erstrecken sich die Wohnbebauungen von Rheinen.

Gebäudebeschreibung:

Das neue Dorfgemeinschaftshaus soll nach dem Abriss an der selben Stelle wie das ehemalige Dorfgemeinschaftshaus entstehen. Das neue Gebäude beinhaltet einen großen Mehrzweckraum, der für verschiedene Veranstaltungen genutzt werden kann. Durch die Wahl zweier versetzter Pultdächer kann hier eine große Raumhöhe erzielt werden. Im sich angrenzenden niedrigeren Gebäudeteil sind die Nebenräume und WC-Anlagen verortet.
Die nach Süd-Ost gerichtete Seite soll eine Photovoltaikanlage erhalten, die nach Nord-West geneigte Fläche hingegen soll begrünt werden.

Pläne:

Der Bieter hat sich von der Örtlichkeit ein persönliches Bild zu machen. Beigefügte Pläne entbinden den Bieter von dieser Pflicht nicht. Nachforderungen, die auf Unkenntnis der Örtlichkeiten, sowie der Planung beruhen werden nicht anerkannt.

Beigefügte Pläne und Skizzen gelten als Bestandteil der Verdingungsunterlagen. Rückfragen werden ausschließlich von den Planern beantwortet, bei denen auch die Planunterlagen aufliegen.

Park-/ Arbeits-/ Lagerbereiche:

Park-, Arbeits- und Lagerbereiche werden nur nach Absprache mit der Bauleitung zur Verfügung gestellt. Die Zugänglichkeit zum angrenzenden Kinderspielplatz muss während der gesamten Baumaßnahme uneingeschränkt zur Verfügung gestellt werden.

Abrechnung:

Abgerechnet wir nach Zeichnung bzw. nach einem gemeinsamen örtlichen Aufmass mit dem beauftragten Bauleiter.

Angaben zur Ausführung:

Die Arbeiten sind von September 2025 bis September 2026 durchzuführen. Die Ausführung erfolgt Gewerkeweise und ist in Abstimmung mit dem Bauleiter durchzuführen.

## Zusätzliche Technische Vertragsbedingungen
Zusätzliche Technische Vertragsbedingungen

Allgemeines

Die Einheitspreise verstehen sich für die Lieferung und Verarbeitung aller notwendigen Materialien, einschl. der Kosten für:

Reinigungsarbeiten bei An- und Abfuhr. Der öffentliche Straßenraum ist vom Auftragnehmer ständig, ohne besondere Aufforderung bei jeder Witterung sauberzuhalten.

Notwendige Beschilderungen der Aus- und Einfahrt, die nach den Bestimmungen der zuständigen Ordnungsbehörde vorzunehmen sind. Die Verkehrsregelung und evtl. Umleitungen, in  Anspruchnahme öffentlicher Flächen außerhalb des Baugrundstückes sind rechtzeitig und eigenverantwortlich mit den zuständigen Behörden und Verkehrsbetrieben sowie mit der Bauleitung abzusprechen und genehmigen zu lassen. Sämtliche Gebühren und Nutzungsentschädigungen gehen zu Lasten des Auftragnehmers. Der Unternehmer hat alle zur Sicherung der Baustelle erforderlichen Maßnahmen zu ergreifen. Er haftet für sämtliche aus der Unterlassung solcher Maßnahmen dem Auftraggeber erwachsenen unmittelbaren und  mittelbaren Schäden und verpflichtet sich, dem Auftraggeber von allen gegen Diesen erhobenen Ansprüche, die auf ungenügende Sicherung der Baustelle zurückzuführen sind, in vollem Umfang freizustellen. Der Auftraggeber trifft im Verhältnis zu dem Unternehmer keinerlei eigene Sicherungspflicht und zwar unbeschadet der im übrigen vorbehaltenen Bauleitung.

Schutz aller auf dem Grundstück bereits vorhandenen Leitungen. Bei allen Abbrucharbeiten ist vor Arbeitsbeginn durch den Auftragnehmer bei den Versorgungsunternehmern zu überprüfen, ob Leitungen, Kabel oder dergleichen im Ausschachtungsbereich liegen. Sollte dies der Fall sein, sind entsprechende Sicherungsmaßnahmen durchzuführen. Wenn bei Abbrucharbeiten Kabelleitungen freigelegt oder sonst in Mitleidenschaft gezogen werden, so hat der Unternehmer alle erforderlichen Vorsichtsmaßregeln zum Schutze der Leitungen zu treffen und den Eigentümer unmittelbar zu unterrichten.

Nacharbeiten, auch wenn sie nicht im Zuge der Hauptleistung ausgeführt werden können.

Die Vorhaltung der Maschinen und Geräte, sowie die Lagerkosten und Transportkosten, es sei denn, dies ist im LV gesondert erwähnt.

Auf-, Um- und Abbauen, sowie Vorhalten der Arbeits- und Schutzgerüste, soweit diese für die eigene Leistung notwendig sind, sowie das Vorhalten, entspr. der VOB zur Mitbenutzung durch andereUnternehmer.  Die Arbeits- und Schutzgerüste sind entsprechend der Bauberufsgenossenschaft für Unfallverhütung und den bauaufsichtlichen Vorschriften herzustellen und zu unterhalten.

Sämtliche bei dem Abbruch anfallenden Materialien und Bauteile gehen in das Eigentum des Auftragnehmers über, es sei denn, im LV ist etwas anderes erwähnt. Altstofferlöse sind miteinzukalkulieren.

Falls kontaminiertes Abbruchmaterial festgestellt wird, ist der kontaminierte Bereich zu kennzeichnen und abzusperren. Die Bauüberwachung ist sofort zu verständigen. Das kontaminierte Material darf unter keinen Umständen mit anderen Materialien vermischt werden. Nach Begutachtung durch die zuständigen Behörden ist das kontaminierte Material fachgerecht zu entsorgen. Ein entsprechender Entsorgungsnachweis ist vorzulegen.Die Entsorgungskosten und Analyse werden auf Basis eines Selbstkostenerstattungsvertrages abgerechnet. Abfälle unbekannter Art und Herkunft sind zu analysieren und bis zur abfalltechnischen Einstufung in dichten Containern zwischenzulagern. Der Untersuchungsumfang ist mit dem Umweltamt abzustimmen, die Probeanalyse ist in einem anerkannten Labor durchzuführen und das Ergebnis dem Umweltamt vorzulegen.

Kippgebühren. Die Kippgebühren aller Abfuhrmassen, sowie deren Lager- und Transportkosten, es sei denn, dies ist im LV gesondert erwähnt.

Deponiegebühren: Die Deponiekosten des Abbruchmaterials, sowie deren Lager- und Transportkosten, es sei denn, dies ist im LV gesondert erwähnt.
Zur Vermeidung von Staubbelästigung ist der Bauschutt ausreichend anzufeuchten.

Sämtlicher Bauschutt, sowie Verpackungsmaterial und Abfallstoffe sind in eigener Verantwortung und auf eigene Kosten sofort zu beseitigen. Durch die Bauleitung vorgefundene Abfallstoffe werden ohne weitere Aufforderung entsorgt. Die dann anfallenden Kosten gehen zu Lasten des Unternehmers. Die Feststellung welcher Unternehmer für die Verunreinigung verantwortlich ist, wird im Zweifelsfall durch die Bauleitungfestgelegt. Die Kosten werden dann gewerkeweise umgelegt.

Es wird darauf hingewiesen, dass nach § 2 des Abfallbeseitigungsgesetzes vom 05.01.1977 der Bauschutt, sowie das Abbruchmaterialnur auf zugelassene Deponien gelagert werden darf.

## Ökologie
Nachhaltigkeit

Im Rahmen der Produktwahl zur Ausführung der im LV dargestellten Arbeiten ist die Nachhaltigkeit auf Verlangen durch entsprechende Zertifikate / Qualitätssiegel nachzuweisen.

Lebenszyklus

Im Rahmen der Produktwahl zur Ausführung der im LV dargestellten Arbeiten sind Produkte anzubieten, die während der Nutzungsdauer sanierbar und leicht zu reinigen sind. Ein Nachweis ist auf Verlangen zu erbringen (z.B. durch eine Lebenszyklusanalyse).

Umweltanforderungen

Im Rahmen der Produktwahl zur Ausführung der im LV dargestellten Arbeiten ist der Kriterienkatalog für die umweltfreundliche Beschaffung von Produkten einzuhalten.

Auf Verlangen muss ein entsprechender Nachweis für die Einhaltung der geforderten Kriterien durch Herstellererklärungen oder Prüfberichte anerkannten Stellen erbracht werden.

Der Kriterienkatalog kann über www.umweltbundesamt.de bzw. über den Ansprechpartner eingesehen werden.

## ATV DIN - Normen
ATV DIN - NORMEN

DIN 18299  Allgemeine Regelungen für Bauarbeiten jeder Art
DIN 18363  Maler- und Lackierarbeiten

## Bauwesenversicherung
Bauwesenversicherung

Der Auftraggeber schließt für die gesamte Dauer der Bauzeit, d.h. vom Baubeginn bis zum Bezug des Gebäudes eine Bauwesenversicherung ab.
Die Bedingungen der Bauwesenversicherung können beim Bauherrn eingesehen werden.

Jeder Bieter erklärt sich im Auftragsfalle bereit, sich mit 0,3 % der Nettoabrechnungssumme an der vom Bauherrn geleisteten Prämienzahlung zu beteiligen.

Der Abzug für die Bauwesenversicherung erfolgt einmalig mit der Schlussrechnung.

Festgestellte Schäden sind umgehend der Bauleitung einzeln mitzuteilen.

Diebstahl von eingebauten Materialien sind darüber hinaus der zuständigen Polizeibehörde seitens der betroffenen Auftragnehmer schriftlich anzuzeigen.

Die Bauwesenversicherung ist kein Ersatz für die Haftpflichtversicherung des Auftragnehmers.

## 14 Maler- und Lackierarbeiten

### Titel 01 Wände und Decken

*Hinweis: Hinweise Innengerüste, Raumhöhen = 2,90 m bis 3,95 m*
Die Raumhöhen betragen 2,90 bis 3,95 m.

Die für das Gewerk der Maler- und Lackierarbeiten erforderlichen Innengerüste sind in die Einheitspreise einzukalkulieren und werden nicht gesondert vergütet.

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
**01.1 Bauteile abdecken, abkleben**
Bauteile mit Folie abdecken und abkleben, als Vorbereitung der Beschichtung. Nach erfolgter Beschichtung entfernen und komplett entsorgen.

Bauteil:  Fenster, Türen, Heizkörper u.dgl.
Menge: 107,611 m²

**01.2 Boden abdecken, Vlies**
Böden während Malerarbeiten vollflächig abdecken und abkleben, gegen Verschmutzung, inkl. Entfernen der Schutzmaßnahme nach Abschluss der Arbeiten.

Material:  rutschhemmendes Abdeckvlies
Zu schützender
Bodenbelag: Parkett, Fliesen
Menge: 155,100 m²

**01.3 Spachtelung, Gipsplatten**
Spachtelung von vorhandenen Gipsplattenflächen, ganzflächig, sichtbare Befestigungsmittel und Plattenfugen verspachteln und Spachtelflächen schleifen.

Material:  GK-Platte
  GK-Lochplatte
Qualitätsstufe:  Q3
Arbeitshöhe:  bis 3,95 m
Menge: 197,800 m²

**01.4 Erstbeschichtung, Wände, innen, Dispersion, sb**
Erstbeschichtung von Wänden, Dispersionsfarbe, lösemittel- und weichmacherfrei nach VDL-Richtline 01 mit Grund- und Schlussbeschichtung.

Untergrund:  mineralisch
Oberfläche:  eben
Körnung:  fein
Nassabrieb:  Klasse 2
Kontrastverhältnis:  Klasse 1
Farbe:  weiß
Glanzgrad:  matt

Angebotenes Erzeugnis:

'.........'
(vom Bieter einzutragen)
Menge: 453,000 m²

**01.5 Erstbeschichtung, Decken, innen, Dispersion, sb**
Erstbeschichtung von Decken, Dispersionsfarbe, lösemittel- und weichmacherfrei nach VDL-Richtline 01 mit Grund- und Schlussbeschichtung.

Untergrund:  mineralisch
Oberfläche:  eben
Körnung:  fein
Nassabrieb:  Klasse 2
Kontrastverhältnis:  Klasse 1
Farbe:  weiß
Glanzgrad:  matt

Angebotenes Erzeugnis:

'.........'
(vom Bieter einzutragen)
Menge: 197,800 m²

**01.6 Fugenabdichtung, Acryl**
Fugenabdichtung mit anstrichverträglichem Ein-Komponenten-Dichtstoff auf Acryldispersionsbasis, inkl. notwendiger Flankenvorbehandlung an den Anschlussflächen und Hinterlegen der Fugenhohlräume mit Hinterfüllmaterial, Fuge glatt gestrichen.

Fugenbreite:  bis 12 mm
Arbeitshöhe:  bis 3,95 m
Menge: 250,000 m

**01.7 Fugenabdichtung, elastisch, Silikon**
Fugenabdichtung mit Ein-Komponenten-Dichtstoff auf Silikonbasis, inkl. notwendiger Flankenvorbehandlung an den Anschlussflächen und Hinterlegen der Fugenhohlräume mit Hinterfüllmaterial, Fuge glatt gestrichen.

Fugenbreite:  bis 12 mm
Arbeitshöhe:  bis 3,95 m
Menge: 150,000 m

**01.8 Erstbeschichtung, Stahlzarge, Zargenbreite bis 20 cm**
Erstbeschichtung auf grundierter Stahlzarge, innen, aus Alkydharzlack-Schlussbeschichtung.

Zargenprofil:  Schattennutzarge
Farbe:  weiss
Glanzgrad:  seidenmatt
Arbeitshöhe:  bis 2,60 m

Zargenbreite:  bis 20 cm
  (Wandstärke 11,5 cm)
Menge: 27,880 m

**01.9 Erstbeschichtung, Stahlzarge, Zargenbreite bis 25 cm**
Erstbeschichtung auf grundierter Stahlzarge, innen, aus Alkydharzlack-Schlussbeschichtung.

Zargenprofil:  Schattennutzarge
Farbe:  weiss
Glanzgrad:  seidenmatt
Arbeitshöhe:  bis 2,60 m

Zargenbreite:  bis 25 cm
  (Wandstärke 17,5 cm)
Menge: 5,600 m

**01.10 Erstbeschichtung, Stahlzarge, Zargenbreite bis 45 cm**
Erstbeschichtung auf grundierter Stahlzarge, innen, aus Alkydharzlack-Schlussbeschichtung.

Zargenprofil:  Schattennutzarge
Farbe:  weiss
Glanzgrad:  seidenmatt
Arbeitshöhe:  bis 2,60 m

Zargenbreite:  bis 45 cm
  (Wandstärke 36,5 cm)
Menge: 6,810 m

*Hinweis: VORBEMERKUNGEN STUNDENLOHNARBEITEN*
Stundenlohnarbeiten sind durch firmeneigene Arbeitskräfte nur auf vorherige Anordnung des Bauherrn auszuführen.
Der Verrechnungssatz für die jeweilige Arbeitskraft umfasst sämtliche Aufwendungen.

**01.11 Stundenlohn Facharbeiter**
Stundenlohn Facharbeiter.
Menge: 5,000 Std

**01.12 Stundenlohn Vorarbeiter**
Menge: 5,000 Std

**01.13 Stundenlohn Auszubildender**
Menge: 5,000 Std
